# L50 Löbnitz - Förderstedt
Angebotsaufforderung (GAEB DA XML 3.2, DA83)
Projekt: W_25066
Währung: EUR
Nebenangebote zugelassen: ja
Auftraggeber: Landesstraßenbaubehörde ST, RB West, LSBB, RB West, Rabahne 4, 38820 Halberstadt, Rabahne 4, 38820 Halberstadt, DE, Telefon 03941/661-0, E-Mail poststelle.west@lsbb.sachsen-anhalt.de
Erstellt mit: GXML Toolbox V3.3 R20201103, iTWO_64 V9.1.962, 29.01.2026

## V1 L50 Löbnitz - Förderstedt, Erhaltungsmaßnahme
Datum: 29.01.2026

### Abschnitt 00 Verwaltungskosten

#### Unterabschnitt 00.00 Verwaltungskosten

*Hinweis: Ebenheitsmessung:*
Ebenheitsmessung:
Gemäß Teil 7, Abschnitt 4.5.2.2 Ebenheit ZTV-StB LSBB
ST 21 hat der AN die profilgemäße Lage und Ebenheit
ohne besondere Vergütung nach- zuweisen
(Nebenleistung), eine gesonderte Vergütung erfolgt
nicht.
Ebenheitsmessung mit Planografen im Rahmen der
Eigenüberwachung entsprechend Abschnitt 5.2 und 5.3.1
nach ZTV Asphalt-StB - neueste Fassung - in Abstimmung
und gemeinsam mit dem AG zur Ebenheit der Deckschichten
durchführen. Die Richtigkeit der Messung ist durch
Unterschrift der Vertreter beider Vertragspartner in
einem Protokoll anzuerkennen.

Schichtdickenmessung:
Gemäß Teil 7, Abschnitt 4.5.2.5 Schichtdicke ZTV-StB
LSBB ST 21 hat der AN die Schichtdicken ohne besondere
Vergütung nachzuweisen (Nebenleistung), eine gesonderte
Vergütung erfolgt nicht. Dafür ist durch den AN ein
Verlegeplan für die Gegenpole für alle Asphaltschichten
zu erstellen und dem AG spätestens 5 Werktage vor
Beginn des Einbaus der jeweiligen Asphaltschicht zu
übergeben.
Elektromagnetische Schichtdickenmessung mittels
geeigneten Messgeräts durchführen. Gesamte Strecke des
zu sanierenden Abschnittes der L 73 vom Knotenpunkt L
50 / L73 bis hinter dem Knotenpunkt L 73 / K1304.
Messeverfahrem = Puls-Induktionsverfahren oder
gleichwertig.
Durchführung der Schichtdickenmessung entsprechend den
anzuwendenden Regelwerken wie ZTV Asphalt-StB 07/13 in
Verbindung mit der TP D-StB 12, EN 12697-36, RVS
11.03.21.

**00.00.0001 Probegefäß liefern 10-l-Blecheimer Mithilfe Kontrollprüfungen**
StL-Nr. 1910171211
Probegefäß zur Aufnahme von Baustoffproben, für Kontrollprüfungen und für Rückstellproben des AG liefern.
Probegefäß = sauberer 10-l-Blecheimer mit dicht schließendem Deckel.
Mithilfe bei der Probennahme im Baubereich nach Angaben
des AG.
Menge: 30,000 St

**00.00.0002 Probegefäß liefern Alu-Schale 25x25x4 Mithilfe Kontrollprüfung**
StL-Nr. 1910171241
Probegefäß zur Aufnahme von Baustoffproben, für Kontrollprüfungen und für Rückstellproben des AG liefern.
Probegefäß = Aluminium-Schale, 25 x 25 x 4 cm.
Mithilfe bei der Probennahme im Baubereich nach Angaben
des AG.
Menge: 6,000 St

*Hinweis: Die Bohrkernentnahme im Rahmen der Kontrollprüfung*
Die Bohrkernentnahme im Rahmen der Kontrollprüfung
einschließlich der Verfüllung der Bohrlöcher erfolgt
durch die zuständige Stelle des AG (hier die LSBB). Der
endgültige Bohrlochverschluss erfolgt durch den AN.

**00.00.0003 Asphaltbefestigung trennen Einzelfl.*schneiden Dicke ü. 3-6 cm**
StL-Nr. 231130383102
Asphaltbefestigung geradlinig trennen.
in Einzelflächen längs und quer zur Fahrbahnachse,
Trennen durch Schneiden.
Dicke der Asphaltbefestigung über 3 bis 6 cm.
Menge: 20,000 m
Leistungsbereichkatalog: 113

**00.00.0004 Asphalt fräsen*Asphaltbeton Tiefe ü.2,5-4,5cm*Zwickel/Streifen Breite ü.30-50cm*Fräsasph. verw.**
StL-Nr. 2311300592303210
Asphalt fräsen und Fräsgut aufnehmen. Anschlusskante
geradlinig auf Frästiefe herstellen. Der Schnittlinienabstand darf maximal 15 mm betragen.
Asphalt 'Deckschicht'

Asphaltdeckschicht = Asphaltbeton.
Frästiefe über 2,5 bis 4,5 cm.
Fläche = Zwickel und Streifen.
Breite der Fläche über 30 bis 50 cm.
Fräsasphalt nach Wahl des AN verwerten.
Menge: 3,000 m2
Leistungsbereichkatalog: 113

**00.00.0005 Unterlage reinigen gefr. Asphaltsch.*lose Teile aufn. selb.aufn.Kehrm.**
StL-Nr. 231130583101
Unterlage reinigen. Anfallendes Kehrgut nach Wahl des
AN verwerten.
Unterlage = gefräste Asphaltschicht.
Lose Bestandteile von Schadstellen aufnehmen.
Selbstaufnehmende Kehrmaschine.
Menge: 3,000 m2
Leistungsbereichkatalog: 113

**00.00.0006 Anschl. a. Fuge m. B-fugenb. herst. Anschl. ADS*Anschl.längs+quer Schichtd. 4 cm*bis 20 m Breite 10 mm**
StL-Nr. 23113917135101
Anschluss als Fuge an bestehende Asphaltschicht oder
Bauteil in der Dicke der Asphaltschicht mit Bitumenfugenband einschließlich zugehörigem und zuvor aufgetragenem Voranstrichmittel herstellen.
Anschluss an Asphaltdeckschicht.
Längs- und Querfuge.
Dicke der Asphaltschicht = 4 cm.
Einzellängen bis 20,00 m.
Breite des Bitumenfugenbandes = 10 mm.
Menge: 20,000 m
Leistungsbereichkatalog: 113

**00.00.0007 Asphaltdecksch. aus MA 11 S herst. Bk10 + Bk3,2*Dicke 4,0 cm Bitumen 30/45+vvZ*Handeinbau**
StL-Nr. 23113607325001
Asphaltdeckschicht aus Gussasphalt MA 11 S herstellen.
Einbaubreiten nach Unterlagen des AG.
In Verkehrsflächen der Belastungsklassen Bk10 und
Bk3,2.
Einbaudicke = 4,0 cm einschließlich eingedrückter Ab-
streukörnung.
Bindemittel = 30/45 mit viskositätsveränderndem Zusatz
bzw. einem entsprechend viskositätsveränderten Bindemittel 30/45.
Einbau von Hand
Menge: 3,000 m2
Leistungsbereichkatalog: 113

**00.00.0008 Gussasphaltoberfläche bearbeiten maschin. abstr.*Verfahren A*ungeb. verwert.**
StL-Nr. 23113667110901
Oberfläche der Gussasphaltschicht bearbeiten.
Grobe Gesteinskörnung, leicht bituminiert, auf die noch
heiße Oberfläche maschinell aufbringen.
Verfahren A.
Gesteinskörnung 'Lieferkörnung 2/4 und
einer Abstreuung von 6-10 kg/m²'

Erkaltete Asphaltdeckschicht aus Gussasphalt abkehren
und nicht gebundene und gelöste Abstreukörnungen nach
Wahl des AN verwerten.
Menge: 3,000 m2
Leistungsbereichkatalog: 113

### Abschnitt 01 Baustelleneinrichtung

#### Unterabschnitt 01.00 Baustelleneinrichtung

**01.00.0001 Baustelle einrichten, sämtliche LV-Abschnitte, Zufahrt vorhanden**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.00.0002 Baustelle räumen, sämtliche LV-Abschnitte**
*** Pauschalposition
StL-Nr. 1910111201
Baustelle von allen Geräten, Anlagen, Einrichtungen und
dgl. räumen. Benutzte Flächen und Wege entsprechend dem
ursprünglichen Zustand herrichten. Soweit nicht für
bestimmte Leistungen für das Räumen der Baustelle gesonderte Positionen im Leistungsverzeichnis enthalten
sind, gilt die Pauschale
für alle Leistungen sämtlicher Abschnitte des Leistungsverzeichnisses.
Menge: 1,000 Psch

**01.00.0003 Gewährleistung Anlieger, Notdienste, Feuerwehr**
*** Pauschalposition
Maßnahmen zur Gewährleistung des Anliegerverkehrs, des
Notdienstes, der Ver- und Entsorgung sowie der
Feruerwehr- zufahrt während der Bauzeit, nach Wahl des
AN. Die Vorhaltung und der Rückbau der Maßnahme sind
einzurechnen.
Die Pauschale gilt für die gesamte Bauzeit.
Menge: 1,000 Psch

**01.00.0004 Zu- und Abfahrtswege unterhalten, reinigen und instandsetzen**
*** Pauschalposition
Die durch den gesamten Baustellenverkehr beanspruchten
Zu- und Abfahrtswege inner- und außerhalb der Baustelle
in regel- mäßigen Abständen unterhalten, reinigen und
instandsetzen, das heißt mindestens 1x wöchentlich,
einschließlich Lieferung und Einbau aller dafür
notwendigen Materialien.
Menge: 1,000 Psch

**01.00.0005 Schutz für Baumstamm herstellen StU bis 50 cm*Polst.flex.Drai. Brett 24 mm*Höhe mind. 2,00m Schutz Verwert.AN**
StL-Nr. 21107004111101
Schutz für Baumstamm durch Mantel mit Polsterung herstellen und während der Bauzeit vor- und unterhalten.
Der Mantel darf den Baumstamm und die Wurzelanläufe
nicht berühren.
Stammumfang bis 50 cm.
Polsterung des Stammes mit flexiblen Kunststoff-
Drainrohren.
Mantel aus Brettern, 24 mm dick, lückenlos befestigen.
Mantelhöhe mindestens 2,00 m.
Schutz nach Beendigung der Bauarbeiten abbauen und nach
Wahl des AN verwerten.
Menge: 5,000 St
Leistungsbereichkatalog: 107

**01.00.0006 Schutz für Baumstamm herstellen StU ü. 50-100 cm*Polst.flex.Drai. Brett 24 mm*Höhe mind. 2,00m Schutz Verwert.AN**
StL-Nr. 21107004211101
Schutz für Baumstamm durch Mantel mit Polsterung herstellen und während der Bauzeit vor- und unterhalten.
Der Mantel darf den Baumstamm und die Wurzelanläufe
nicht berühren.
Stammumfang über 50 bis 100 cm.
Polsterung des Stammes mit flexiblen Kunststoff-
Drainrohren.
Mantel aus Brettern, 24 mm dick, lückenlos befestigen.
Mantelhöhe mindestens 2,00 m.
Schutz nach Beendigung der Bauarbeiten abbauen und nach
Wahl des AN verwerten.
Menge: 5,000 St
Leistungsbereichkatalog: 107

**01.00.0007 Vorankündigung erstellen**
*** Pauschalposition
StL-Nr. 19101508
Vorankündigung gemäß Baustellenverordnung erstellen und
spätestens zwei Wochen vor Einrichten der Baustelle der
zuständigen Behörde übermitteln. Vorankündigung sichtbar und witterungsgeschützt auf der Baustelle aushängen. Bei erheblichen Änderungen während der Bauzeit
anpassen.
Menge: 1,000 Psch

**01.00.0008 Lage und Höhenfestpunkte**
*** Pauschalposition
Lage und Höhenfestpunkte im Baufeld herstellen und
während der Bauzeit sicher.
Lagestatus = ETRS 89 / UTM 32,
Höhenstatus = DHHN 2016.
Leistungen einschließlich der Beschaffung der zur
Herstellung des Festpunktfeldes erforderlichen
amtlichen Grundlagen (LVermGeo, LSBB).
Menge: 1,000 Psch

**01.00.0009 Bauvermessung**
*** Pauschalposition
Bauvermessung für die Erhaltungsmaßnahme auf einer
Länge von 4.610 m als Planungsgrundlage für die
Erstellung eines Deckenbuches durchführen. Einmessen
des Ist-Zustandes der Fahrbahn vor dem Fräsen der
Asphaltbefestigung durch ein anerkanntes
Vermessungsbüro.
Aufnahme in Querprofilen in Regelprofilabständen von
ca. alle 20 m in jeweils mindestens 3 Punkten sowie
Sonderpunkte an Zufahrten / Einmündungen,
Querneigungswechsel und Hoch- / Tiefpunkte, aufnehmen.
Ermittlung der vorhandenen Querneigung. Länge freie
Strecke ca 4.380 m und OL Längeca. 230 m  ,
Die Vermessungdaten analog und digital an den AG
übergeben. Vorlage beim AG zur Prüfung und Freigabe.
Format für die Datenübergabe ist vorab mit dem AG
abzustimmen.
Menge: 1,000 Psch

**01.00.0010 Deckenbuch erstellen**
*** Pauschalposition
Deckenbuch auf Grundlage der Bauvermessung und unter
Zugrundelegung der Soll-Querneigungen nach Vorgaben des
AG erstellen. Das Deckenbuch ist dem AG vorzulegen und
von diesem bestätigen zu lassen. Erforderliche
Iterationen bis zur Freigabe durch den AG sind
einzurechnen.
Soll-Profilabstand = 5 m.
Deckenbuch analog und digital an den AG übergeben. Das
Format für die Datenübergabe ist vorab mit dem AG
abzustimmen.
Menge: 1,000 Psch

**01.00.0011 Bauabsteckung**
*** Pauschalposition
Bauabsteckung durchführen. Deckenbuch zur Ausführung in
die Örtlichkeit übertragen. Fahrdrahtabsteckung der neu
berech- neten Randhöhen durchführen. Absteckung Zug um
Zug, je nach Baufortschritt. Die erfolgte Bauabsteckung
ist jeweils vom AG bestätigen zu lassen.
Es ist das mehrmalige Abstecken infolge der 3
Bauabschnitte mit einzukalkulieren.
Menge: 1,000 Psch

**01.00.0012 Fernhalten von Oberflächenwasser**
*** Pauschalposition
Fernhalten von Oberflächenwasser im Baubereich und
dessen schadlose Ableitung während der Baumaßnahmen
innerhalb des zu sanierenden Streckenabschnittes nach
Wahl des Auftragnehmers.
Menge: 1,000 Psch

**01.00.0013 Beweissicherung - Baufeld**
*** Pauschalposition
Vor Beginn und nach Beendigung der Bauarbeiten ist vom
AN eine Beweissicherung des Baustellenbereiches
(umgebender Bautenstand aller Gebäude und baulichen
Anlagen, Vorgärten, Grünanlagen, Wege und dergleichen)
durchzuführen. Das vorhandene Baufeld einschließlich
Seitenbereiche ist zu dokumentieren. Dieses kann durch
Fotos, Videosequenzen o. ä. erfolgen. Es ist
zweifelsfrei Tag und Uhrzeit der Aufnahme zu
dokumentieren.
 Ausbaulänge 4.610 m
In Abstimmung mit der örtlichen Bauüberwachung sind
durch einen unabhängigen Gutachter mit entsprechender
fachlicher Qualifikation (Statiker mit entsprechenden
Referenzen) Dokumentationen zu erstellen, die vor
Baubeginn vorhandene Schäden und Gefährdungen
aufzeigen.
Ausfertigung des Gutachtens:
1 x Auftragnehmer,
1 x Auftraggeber.
Die Dokumentation ist dem AN / AG auf CD gebrannt vor
Beginn der Bauarbeiten nachweislich zu übergeben.
Die Erfordernis der Durchführung ist vorab nach
gemeinsamer Abstimmung zwischen dem AG, dem AN und der
BÜ festzulegen. Die Beweissicherung hat gemeinsam mit
dem AG zu erfolgen.
Menge: 1,000 Psch

**01.00.0014 Schachtscheine einholen**
*** Pauschalposition
Schachterlaubnisscheine für die im Baubereich verlegten
Kabel und Leitungen sowie Freileitungen bei den
betreffenden Ver- und Entsorgungsunternehmen einholen.
Leistung umfasst die erforderlichen Abstimmungen mit
den Ver- und Entsorgungs- unternehmen sofern nicht
bekannte Leitungen beim Schachten angetroffen werden.
Menge: 1,000 Psch

**01.00.0015 Verfassen einer Pressemitteilung vor Beginn der Baumaßnahme**
*** Pauschalposition
Verfassen und Veröffentlichen einer Pressemitteilung
für regionale Zeitungen in Abstimmung mit dem
Auftraggeber und der Straßenverkehrsbehörde vor Beginn
der Baumaßnahme.
Menge: 1,000 Psch

### Abschnitt 02 Verkehrssicherung

#### Unterabschnitt 02.00 Verkehrssicherung

**02.00.0001 Einholung verkehrsbehördliche Anordnung**
*** Pauschalposition
Vorbereitung und Absprache zur Erteilung der
notwendigen Genehmigung der Verkehrssicherung.
Erstellung der Umleitungs- und Beschilderungspläne.
Vorlage bei der Verkehrsbehörde zur Einholung der
verkehrs- rechtlichen Genehmigung einschließlich
Genehmigungskosten.
Das mehrmalige Aufstellen der Umleitungs- und
Beschilderungspläne sowie die Vorlage bei der
Verkehrsbehörde und der damit verbundene Mehraufwand
ist einzukalkulieren.
Menge: 1,000 Psch

**02.00.0002 Verkehrssich. läng. Dauer aufbauen Arbeitsstelle*Verk.konzept AG Anordnung Unt. AG**
*** Pauschalposition
StL-Nr. 2110510512099199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Länge des Arbeitsbereiches '4.610 m'
Für Verkehrsführungsphase 'L50 Vollsperrung der
gesamten Baustrecke'

Verkehrsrechtliche Anordnung nach Unterlagen des AG
einholen und zugehörige Unterlagen erstellen. Erforderliche Ortsbesichtigungen zur Erstellung der Planunterlagen für die verkehrsrechtliche Anordnung durchführen.
Anfallende Gebühren 'sind in die einzelnen Positionen
einzurechnen'
Menge: 1,000 Psch
Leistungsbereichkatalog: 105

**02.00.0003 Verkehrssich. läng. Dauer vorhalten wie Vorposition**
StL-Nr. 2110511019
Verkehrssicherung längerer Dauer vorhalten, warten, instand setzen und betreiben. Vorübergehende Verkehrssicherungsmaßnahmen durchführen. Die Kontrolle der Verkehrssicherung wird gesondert vergütet.
Verkehrssicherung wie in Vorposition beschrieben.
Für Verkehrsführungsphase 'Vollsperrung gesamte
Baustrecke'
Menge: 60,000 d
Leistungsbereichkatalog: 105

**02.00.0004 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 60,000 d
Leistungsbereichkatalog: 105

**02.00.0005 Verkehrssich. läng. Dauer aufbauen Umleitungsstrecke*Verk.konzept AG Anordnung Unt. AG**
*** Pauschalposition
StL-Nr. 2110510522909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder 'berührungsfrei außer Kraft
und wieder in Kraft setzen'
Für Verkehrsführungsphase 'ca. 11 km
Umleitungsstrecke  L 63;Brumby, Neugattersleben'

Verkehrsrechtliche Anordnung nach Unterlagen des AG
einholen und zugehörige Unterlagen erstellen. Erforderliche Ortsbesichtigungen zur Erstellung der Planunterlagen für die verkehrsrechtliche Anordnung durchführen.
Anfallende Gebühren 'sind einzurechnen'
Menge: 1,000 Psch
Leistungsbereichkatalog: 105

**02.00.0006 Verkehrssich. läng. Dauer vorhalten wie Vorposition**
StL-Nr. 2110511010
Verkehrssicherung längerer Dauer vorhalten, warten, instand setzen und betreiben. Vorübergehende Verkehrssicherungsmaßnahmen durchführen. Die Kontrolle der Verkehrssicherung wird gesondert vergütet.
Verkehrssicherung wie in Vorposition beschrieben.
Menge: 63,000 d
Leistungsbereichkatalog: 105

**02.00.0007 Kontrolle d. Verkehrss. a. Uml.str. zwei bzw. einmal*schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 63,000 d
Leistungsbereichkatalog: 105

**02.00.0008 Verkehrsschild aufb., abb., vorh. Ronde,Dreie.Quad.*Größe 2 Typ RA2 Höhe 2,00 m**
StL-Nr. 2110520812209399
Verkehrsschild aufbauen, vorhalten, warten, instand
setzen und abbauen. Aufstellvorrichtung nach statischen
Erfordernissen. Vorübergehende Verkehrssicherungsmaßnahmen durchführen. Die Kontrolle wird gesondert
vergütet.
Verkehrsschild = Ronde, Dreieck, Quadrat.
Größe 2.
Retroreflektierend mit Folie Klasse RA2.
Aufstellvorrichtung 'sowie Transport und Sicherung
beim Auf- und Abbau.
Diese Position gilt für alle Verkehrszeichen für
Umleitungsbeschilderung oder für
Arbeitsstellenbeschilderung.'

Aufstellhöhe über der Verkehrsfläche = 2,00 m.
Einsatzzeit '63 d'
Menge: 15,000 St
Leistungsbereichkatalog: 105

**02.00.0009 Verkehrsschild aufb., abb., vorh. Ronde,Dreie.Quad.*Größe 3 Typ RA2 Höhe 2,00 m**
StL-Nr. 2110520813209399
Verkehrsschild aufbauen, vorhalten, warten, instand
setzen und abbauen. Aufstellvorrichtung nach statischen
Erfordernissen. Vorübergehende Verkehrssicherungsmaßnahmen durchführen. Die Kontrolle wird gesondert
vergütet.
Verkehrsschild = Ronde, Dreieck, Quadrat.
Größe 3.
Retroreflektierend mit Folie Klasse RA2.
Aufstellvorrichtung 'sowie Transport und Sicherung
beim Auf- und Abbau.
Diese Position gilt für alle Verkehrszeichen für
Umleitungsbeschilderung oder für
Arbeitsstellenbeschilderung.'

Aufstellhöhe über der Verkehrsfläche = 2,00 m.
Einsatzzeit '65 d'
Menge: 4,000 St
Leistungsbereichkatalog: 105

**02.00.0010 Verkehrstafeln auskreuzen**
Vorhandene Verkehrstafeln mit berührungsfreiem
Auskreuzungssystem, rot reflektierend ,Folie RA2, außer
Kraft setzen.
Verkehrstafeln neben der Fahrbahn.
Auskreuzungssysteme nach Ende der Bautätigkeit wieder
rückstandsfrei entfernen.
Der erforderliche Einsatz eines Hubsteigers und der
Verkehrssicherung für das Anbringen und Entfernen ist
in den EP einzukalkulieren und wird nicht gesondert
vergütet.
Menge: 10,000 m

**02.00.0011 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 4,000 St
Leistungsbereichkatalog: 105

**02.00.0012 Absp.g.,Warneinr. vorhalten**
StL-Nr. 2110541099
Absperrgerät oder Warneinrichtung vorhalten, warten,
instand setzen und betreiben. Vorübergehende Verkehrssicherungsmaßnahmen durchführen. Die Kontrolle wird gesondert vergütet.
Absperrgerät oder Warneinrichtung der OZ 'gemäß
Vorposition, Abrechnungseinheit = Stück mal Tag (Std)'
Menge: 240,000 Std

**02.00.0013 Absp.g.,Warneinr. aufb. u. abb. Schr.bake doppels*Typ RA2 eins. Dauerlicht*Versorg. Wahl AN**
StL-Nr. 21105405022101
Absperrgerät oder Warneinrichtung betriebsfertig aufbauen und abbauen. Vorhalten, Kontrolle, Wartung, In-
standsetzung und Betreiben werden gesondert vergütet.
Vorübergehende Verkehrssicherungsmaßnahmen durchführen.
70 v. H. des Preises werden nach betriebsfertigem Aufbau, der Rest nach Abbau vergütet.
Schraffenbake Größe 1000 x 250 mm doppelseitig.
Mit retroreflektierender Folie Klasse RA2.
Mit 1 Richtstrahler einseitig, gelbes Dauerlicht, WL1.
Energieversorgung nach Wahl des AN.
Menge: 10,000 St
Leistungsbereichkatalog: 105

**02.00.0014 Absp.g.,Warneinr. vorhalten**
StL-Nr. 2110541099
Absperrgerät oder Warneinrichtung vorhalten, warten,
instand setzen und betreiben. Vorübergehende Verkehrssicherungsmaßnahmen durchführen. Die Kontrolle wird gesondert vergütet.
Absperrgerät oder Warneinrichtung der OZ 'gemäß
Vorposition, Abrechnungseinheit = Stück mal Tag (Std)'
Menge: 600,000 Std

**02.00.0015 Absperrger. oder Warneinr. umsetzen wie Vorposition**
StL-Nr. 2110542001
Absperrgerät oder Warneinrichtung innerhalb des Ar-
beitsstellenbereiches umsetzen. Vorübergehende Verkehrssicherungsmaßnahmen durchführen.
Absperrgerät oder Warneinrichtung wie in Vorposition
beschrieben.
Menge: 10,000 St
Leistungsbereichkatalog: 105

**02.00.0016 Mobile Absperrsicherung**
Mobile Absturzsicherung aufbauen und beseitigen,
für die Dauer der Bauzeit vorhalten, warten und
betreiben.
Mobile Absturzsicherung gemäß TL 97 bestehend aus
hellem (z. B. weiß oder gelb) durchgefärbten,
stoßabsorbierendem, spannungssicherem Kunststoff in
mind. 1 m Höhe mit Verkehrszeichen 600 StVO, sowie
Tastleiste mit 100 mm sowie vollreflektierenden Folien
mit Reflexionsklasse RA2.
Aufstellen in TL-geprüften Fußplatten. Länge des
Zeichens 600 max 2 m zuzüglich Rahmenkonstruktion.
Absturzsicherung mit roten Warnleuchten.
70 v. H. des Einheitspreises werden nach vollständigem
Aufbau, der Rest nach Abbau vergütet.
Menge: 250,000 m

#### Unterabschnitt 02.01 Umleitung

**02.01.0001 Beweissicherung - Umleitungsstrecke Landesstraßen**
*** Pauschalposition
Vor Beginn und nach Beendigung der Bauarbeiten ist vom
AN eine Beweissicherung aller als Umleitungsstrecken
genutzten Bundes- und Landesstraßen zu dokumentieren.
Vorhandene Schäden im Fahrbahnbereich und in den
Seiten- bereichen sind mittels Videobefahrung und /
oder Fotoauf- nahmen aufzunehmen und zu dokumentieren.
Die Dokumentation ist dem AG auf CD gebrannt zu
übergeben. Die Beweissicherung hat gemeinsam mit dem AG
zu erfolgen.
Menge: 1,000 Psch

**02.01.0002 Beweissicherung - Umleitungsstrecke Kreisstraßen**
*** Pauschalposition
wie vorherige Position  für Kreisstraßen
Menge: 1,000 Psch

**02.01.0003 Großräumige Umleitungen aufstellen, vorhalten, warten, betreiben und zurückbauen**
*** Pauschalposition
Umleitungen  gemäß Abstimmungen mit der
zuständigen Verkehrsbehörde nach erstellten
Umleitungsplan beschildern und nach Fertigstellung
wieder beseitigen, einschließlich vorhalten, warten und
betreiben.
Umleitungsbeschilderung aller Art je nach VBA.
Alle erforderlicher Planskizzen sowie berührungsfreien
Auskreuzungen vorhandener Vorwegweiser und aller von
der Straßenverkehrsbehörde des Salzlandkreises
geforderten Verkehrsschilder einschließlich Rohrpfosten
und Aufstell- vorrichtung liefern, vorhalten, warten
und beseitigen.
Siehe auch vorabgestimmter Umleitungsplan für die
gesamte Baustrecke bzw.
Erläuterungen innerhalb der Baubeschreibung.
Menge: 1,000 Psch

### Abschnitt 03 Straßenbauarbeiten

#### Unterabschnitt 03.00 Vorbereitende Arbeiten

*Hinweis: Für Asphaltdeckschichten und Asphaltbinderschichten ist*
Für Asphaltdeckschichten und Asphaltbinderschichten ist
auf Grundlage der ZTV-StB LSBB ST 21 zu beachten:
Fremdfüller = Kalksteinfüller gemäß DIN EN 13043 / TL
Gestein-StB 04 / 18 mindestens der Katergorie CC 80;
zusätzliche Zugabe von mindestens 1,0 M.-%
Calciumhydroxid bezogen auf das Gesamtmineralgemisch
als Kalkhydrat CL 90-S oder CL 80-S nach DIN EN 459-1.
Hierbei ist der Calciumhydroxidgehalt (verfügbarer
Kalk) des zugesetzten Kalkhydrates nach TP Gestein-StB,
Teil 3.9 zu berücksichtigen.
Anstelle von Kalksteinfüller kann auch Dolomitfüller
eingesetzt werden.

Fräsarbeiten:
Alternativ kann verwendet werden:
Fremdfüller = Mischfüller gemäß DIN EN 13043 / TL
Gestein-StB 04 / 18, der bezogen auf das
Gesamtmineralstoffgemisch einen Calciumhydroxidgehalt
von mindestens 1,0 M.-% gewährleistet. Hierbei ist der
Calciumhydroxidgehalt (verfügbarer Kalk) des
Mischfüllers nach TP Gestein-StB, Teil 3.9 zu
berücksichtigen.

Bei der Kalkulation sind folgende Punkte zu beachten
und bei der Preiskalkulation zu berücksichtigen:
die mittleren Fahrbahnbreite beträgt ca. 6,50 m bis
9,20 m (innerhalb der Aufweitung Anschlussstelle
Staßfurt, Richtungsfahrbahn Magdeburg),
die Fräsarbeiten dienen zur Profilverbesserung,
dementsprechend ist Kopierfräsen nicht möglich,
die Fahrbahnoberfläche ist vollflächig so zu fräsen,
dass im Querschnitt die Anforderungen an das Dach- /
Pultgefälle und die Querneigung für die neue
Fahrbahnoberfläche bereits auf der gefrästen Unterlage
vorliegt,
selektives und profilverbesserndes Fräsen am
Führungsdraht
Die eingesetzten Fräsmaschinen müssen über
entsprechende technische Ausstattungen verfügen, um
eine vorgegebene Querneigung zu erreichen.

Wiederverwendung Fräsgut Asphaltdeckschicht
Die im Zuge für die Verwertung ermittelten
Erweichungspunkte Ring und Kugel der
Konstruktionsschicht 1, 2 und 3 befanden sich gehäuft
oberhalb zu dem Sollanforderungsbereich bezüglich der
Anforderungen nach den ZTV Asphalt-StB bzw. ZTV-LSBB ST
21 an ein seiner Zeit vermutlich eingesetzten
Straßenbaubitumen 50/70 bzw. PmB 25/55-55 A (siehe auch
Baubeschreibung).

Hinsichtlich der Verwertbarkeit gilt für den
untersuchten Ausbauasphalt die Verwertungsklasse A nach
RuVA-StB 01/05, womit für die Asphaltschichten eine
Wiederverwertung im Heißmischgut möglich ist.

Im Falle einer Entsorgung / Beseitigung gilt für die
Verwertungsklasse A der AVV-Abfallschlüssel 17 03 02
(Bitumengemisch).

selektives Fräsen:
Es wird darauf hingewiesen, dass nach
Kreislaufwirtschaftsgesetz im Sinne der
Wiederverwendung von Asphaltgranulat der Oberbau
selektiv zu fräsen ist. Der erforderliche
Logistikaufwand wird nicht gesondert vergütet.

**03.00.0001 Asphaltbefestigung trennen Anbauber. längs*schneiden Dicke ü. 12-18 cm**
StL-Nr. 231130381104
Asphaltbefestigung geradlinig trennen.
im Anbaubereich längs zur Fahrbahnachse
Trennen durch Schneiden.
Dicke der Asphaltbefestigung über 12 bis 18 cm.
Menge: 20,000 m
Leistungsbereichkatalog: 113

**03.00.0002 Asphaltbefestigung trennen Anbauber. quer*schneiden Dicke ü. 12-18 cm**
StL-Nr. 231130382104
Asphaltbefestigung geradlinig trennen.
im Anbaubereich quer zur Fahrbahnachse,
Trennen durch Schneiden.
Dicke der Asphaltbefestigung über 12 bis 18 cm.
Menge: 140,000 m
Leistungsbereichkatalog: 113

**03.00.0003 Asphalt fräsen ADS*Asphaltbeton Fahrbahn Fräsasph. verw.*Unebenheit 6 mm**
StL-Nr. 2311300512901912
Asphalt fräsen und Fräsgut aufnehmen. Anschlusskante
geradlinig auf Frästiefe herstellen. Der Schnittlinienabstand darf maximal 15 mm betragen.
Asphaltdeckschicht.
Asphaltdeckschicht = Asphaltbeton.
Frästiefe 'ca. 4 bis 5 cm'

Fläche = Fahrbahn.
Breite 'auf gesamter Breite, Regelbreite 7,75 m,'

Fräsasphalt nach Wahl des AN verwerten.
Unebenheiten der gefrästen Fläche höchstens 6 mm innerhalb einer 4,00 m langen Messstrecke in Längs- und
Querrichtung.
Menge: 35750,000 m2
Leistungsbereichkatalog: 113

**03.00.0004 Asphalt profilfräsen, ABS, Tiefe über 8 bis 10 cm, Fahrbahn, gesamte Breite Leitdraht, Fräsasphalt verwerten**
Asphalt profilfräsen und Fräsgut aufnehmen.
Anschlusskante geradlinig auf Frästiefe herstellen. Der
Schnittlinienabstand darf maximal 15 mm betragen.
Asphaltbinderschicht, teilweise mit Asphalttragschicht.
Asphaltschicht aus Asphaltbeton.
Frästiefe über 8 bis 10 cm.
Fläche = Fahrbahn.
Breite auf gesamter Breite, Regelbreite 7,75 m.
Fräsen mit Leitdraht oder vergleichbar. Fräsen, so das
im Querschnitt die Anforderungen bereits auf der
gefrästen Unterlage erfüllt sind.
Fräsasphalt der Verwertung nach Wahl des AN zuführen.
Menge: 35750,000 m2

**03.00.0005 Erschwernis infolge Einfassungen Erschwer. gesamt*A.deckschicht**
StL-Nr. 231130831100
Erschwernis infolge Einfassungen, Borden und Fahrbahnübergängen. Abgerechnet wird die Länge der Einfassung.
Erschwernis beim Fräsen oder Aufnehmen, Aufsprühen von
Bitumenemulsionen sowie Herstellen von Asphaltschichten.
Asphaltdeckschicht.
Menge: 440,000 m
Leistungsbereichkatalog: 113

**03.00.0006 Unterlage reinigen Asphaltbefestig.**
StL-Nr. 231130581009
Unterlage reinigen. Anfallendes Kehrgut nach Wahl des
AN verwerten.
Unterlage = Asphaltbefestigung.
Reinigungsgerät 'Reinigung der  Fräsfläche unmittelbar
vor dem Ansprühen der Kehrmaschine mit einermind. 2,30
m breitenHochdruck-Dreh-Jet-Wasch-Sauganlage.
WasserdruckbeiReinigung zwischen 100 und 200
barundRotationsgeschwindigkeit der Düsen >50km/h.
DerEinsatz von starren
Hochdruckreinigungseinrichtungenist nicht zulässig.
Direktabsaugeeinrichtung über diegesamte Arbeitsbreite
mit kontinuierlicherAbsaugleistung von mindestens
15.000 m3/h undkompakter, eingehüllter Technik, die das
Verteilen vonWasser und Schmutz auf bereits gereinigten
Flächennicht zulässt.Fahrzeug mit hydrostatischem
Fahrantrieb zurFeinjustierung, der die
Arbeitsgeschwindigkeit zwischen 0 und 6
km/hgewährleistet'
Menge: 35750,000 m2
Leistungsbereichkatalog: 113

#### Unterabschnitt 03.01 Asphalteinbau

**03.01.0001 Gegenpole für Kontrollprüfung verlegen AL RO 12, 0,5 mm, Fräsfläche, 1. BA**
StL-Nr. 191017372303
Gegenpole für Kontrollprüfungen nach Anweisung des AG
für die elektromagnetische Dickenmessung verlegen.
Gegenpol = Kreisförmige Scheibe AL RO 12
(Aluminium 0,5 mm, D = 120 mm), max. Messtiefe 18 cm
Unterlage = Fräsfläche.
Menge: 186,000 St

**03.01.0002 Gegenpole für Kontrollprüfung verlegen AL RO 07, 0,5 mm, Asphalt, 1. BA**
StL-Nr. 191017372101
Gegenpole für Kontrollprüfungen nach Anweisung des AG
für die elektromagnetische Dickenmessung verlegen.
Gegenpol = Kreisförmige Scheibe AL RO 07
(Aluminium 0,5 mm, D =70 mm), max. Messtiefe 12 cm
Unterlage = Asphaltschicht.
Menge: 375,000 St

**03.01.0003 Bitumenemulsion aufsprühen Bk100-Bk3,2*Asphalt gefräst Rampenspritzgerät*C60BP4-S Menge 350 g/m2**
StL-Nr. 23113063121149
Bitumenemulsion zur Herstellung des Schichtenverbundes
aufsprühen.
Auf Verkehrsflächen der Belastungsklassen Bk100 bis
Bk3,2.
Unterlage = Asphaltbefestigung, gefräst.
Mit Rampenspritzgerät.
Bindemittel = C60BP4-S.
Bindemittelmenge = 350 g/m2.
Vor Einbau 'Asphaltschicht'
Menge: 35750,000 m2
Leistungsbereichkatalog: 113

**03.01.0004 Asphalttragsch. aus AC 16 T S herst Bitumen 50/70**
StL-Nr. 23113133991900
Asphalttragschicht aus Asphalttragschichtmischgut
AC 16 T S herstellen. Anlieferung des Asphaltmischguts
in thermoisolierten Transportbehältern.
In Verkehrsflächen 'Fahrbahn'
Einbau 'als untere Lage Tragschicht; Einbaustärke im
 Mittel 6,0cm'

Bindemittel = 50/70.
Fremdfüller 'Kalksteinfüller'
Menge: 5130,000 t
Leistungsbereichkatalog: 113

**03.01.0005 Bitumenemulsion aufsprühen Bk100-Bk3,2*Asphalt frisch Rampenspritzgerät*C60BP4-S Menge 250 g/m2*vor Kompaktasph.**
StL-Nr. 23113063111124
Bitumenemulsion zur Herstellung des Schichtenverbundes
aufsprühen.
Auf Verkehrsflächen der Belastungsklassen Bk100 bis
Bk3,2.
Unterlage = Asphaltbefestigung, frisch.
Mit Rampenspritzgerät.
Bindemittel = C60BP4-S.
Bindemittelmenge = 250 g/m2.
Vor Einbau kompakter Asphaltbefestigung.
Menge: 35750,000 m2
Leistungsbereichkatalog: 113

**03.01.0006 Asphalttragsch. aus AC 16 T S herst Bitumen 50/70*Kalksteinfüller**
Asphalttragschicht aus Asphalttragschichtmischgut
AC 16 T S herstellen. Anlieferung des Asphaltmischguts
in thermoisolierten Transportbehältern.
In Verkehrsflächen Fahrbahn
Einbau untere Schicht einer Kompakten
Asphaltbefestigung "heiß auf heiß". 6,0 cm dick
Bindemittel = 50/70.
Fremdfüller = Kalksteinfüller.
Menge: 35750,000 m2
Leistungsbereichkatalog: 113

**03.01.0007 Asphaltdecksch. aus AC 11 D S herst Bk3,2 Bitumen 50/70 Kalk.füller CC 80*ob. Schicht hah**
StL-Nr. 2311331829290202
Asphaltdeckschicht aus Asphaltbeton für Asphaltdeckschichten AC 11 D S herstellen. Anlieferung des
Asphaltmischguts in thermoisolierten
Transportbehältern.
In Verkehrsflächen der Belastungsklasse Bk3,2.
Einbau 'Dicke 2,5 cm.'

Bindemittel = 50/70.
Grobe Gesteinskörnung 'Kategorie C100/0'

Fremdfüller = Kalksteinfüller Kategorie CC 80.
Obere Schicht einer kompakten Asphaltbefestigung "heiß
auf heiß".
Menge: 35750,000 m2
Leistungsbereichkatalog: 113

**03.01.0008 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 35750,000 m2
Leistungsbereichkatalog: 113

**03.01.0009 Randabdichtung herstellen Randmasse*ein Arbeitsgang über 12-14 cm**
StL-Nr. 231139220314
Flankenfläche des hochliegenden Randes der Asphaltschichten abdichten.
Abdichtung mit heiß zu verarbeitender bitumenhaltiger Masse zur Randabdichtung.
Herstellung für alle Schichten in einem Arbeitsgang.
Dicke der abzudichtenden Asphaltbefestigung über 12 bis
14 cm.
Menge: 8800,000 m
Leistungsbereichkatalog: 113

**03.01.0010 Verkehrsfläche kehren Walzasphalt*VSM durchführen**
StL-Nr. 2311397721
Verkehrsfläche mit einer selbstaufnehmenden Kehrmaschine nach Verkehrsfreigabe unverzüglich nach Aufforderung
durch den AG kehren. Kehrgut aufnehmen und nach Wahl
des AN verwerten.
Verkehrsfläche = Fahrbahndeckschicht aus Walzasphalt.
Erforderliche Verkehrssicherungsmaßnahmen durchführen.
Menge: 35750,000 m2
Leistungsbereichkatalog: 113

**03.01.0011 Asphalttragsch. aus AC 16 T S herst Bitumen 50/70**
StL-Nr. 23113133991000
Asphalttragschicht aus Asphalttragschichtmischgut
AC 16 T S herstellen. Anlieferung des Asphaltmischguts
in thermoisolierten Transportbehältern.
In Verkehrsflächen 'Bereich Gossen'
Einbau 'per Hand, Dicke 16 cm'

Bindemittel = 50/70.
Menge: 90,000 t
Leistungsbereichkatalog: 113

**03.01.0012 Streifen/Rinne aus MA herst. Bk10+Bk3,2*Vorlegestr. 50cm MA 11 S*Bit.10/40-65A+vvZ ohne Asph.Granul.*Handeinbau**
StL-Nr. 2311367231120101
Streifen bzw. Rinne aus Gussasphalt herstellen.
In Verkehrsflächen der Belastungsklasse Bk10 und Bk3,2.
Einbau als Vorlegestreifen, Breite 50 cm.
Mischgut = Gussasphalt MA 11 S
Bindemittel = 10/40-65 A mit viskositätsveränderndem
Zusatz bzw. einem entsprechend viskositätsveränderten
Bindemittel 10/40-65 A.
Gussasphalt ohne Verwendung von Asphaltgranulat.
Einbau von Hand.
Menge: 450,000 m
Leistungsbereichkatalog: 113

**03.01.0013 Gussasphaltoberfläche bearbeiten*Verfahren C ungeb. verwert.**
StL-Nr. 23113667940001
Oberfläche der Gussasphaltschicht bearbeiten.
Gesteinskörnung 'gemäß ZTV-Asphalt 07, Pkt. 3.9.5 für
Verfahren C wie angegeben, feuergetrockneter Quarzsand
0/2, staubfrei in die heiße Oberfläche einreiben und in
wasserführenden Streifen ausformen, Einbau / Ausführung
von Hand in Teilbereichen'

Verfahren C.
Erkaltete Asphaltdeckschicht aus Gussasphalt abkehren
und nicht gebundene und gelöste Abstreukörnungen nach
Wahl des AN verwerten.
Menge: 225,000 m2
Leistungsbereichkatalog: 113

#### Unterabschnitt 03.02 Borde und Rinnen

*Hinweis: Die vorhandenen Entwässerungsrinnen aus Beton sind*
Die vorhandenen Entwässerungsrinnen aus Beton sind
auszubauen und durch neue Gussasphaltgossen  zu
ersetzen.
Das manuelle Nacharbeiten des Reststreifens (ca. 5 - 8
cm) am Bord ist im Einheitspreis mit zu
berücksichtigen.

**03.02.0001 Asphaltbefestigung trennen Anbauber. längs*schneiden Dicke ü. 12-18 cm**
StL-Nr. 231130381104
Asphaltbefestigung geradlinig trennen.
im Anbaubereich längs zur Fahrbahnachse
Trennen durch Schneiden.
Dicke der Asphaltbefestigung über 12 bis 18 cm.
Menge: 450,000 m
Leistungsbereichkatalog: 113

**03.02.0002 Bordstein aufnehmen. Hochbord Beton*Fund. ü. 10-20 cm**
StL-Nr. 23115031120900
Bordstein aufnehmen.
Bordstein = Hoch- und Rundbordstein aus Beton, Breite
bis 18 cm, Höhe bis 30 cm.
Fundament aus Beton, über 10 bis 20 cm dick, aufbrechen.
Aufbruchgut 'Aufnahme erschütterungsarm.
Ausbaustoffe der Verwertung nach Wahl des AN zuführen.
Material zum Nachweis nach EBV entsorgen'
Menge: 250,000 m
Leistungsbereichkatalog: 115

**03.02.0003 Betonrandstreifen aufnehmen**
Betonrandstreifen aufnehmen. Dicke des Betonrandstreifens nach Unterlagen des AG.
Streifenbreite = 50 cm.
Ausbautiefe über 15 bis 20 cm.
Lage: an Bordführung
Aufnahme erschütterungsarm.
Ausbaustoffe der Verwertung nach Wahl des AN zuführen.
Material zum Nachweis nach EBV entsorgen.
Menge: 450,000 m

**03.02.0004 Erschwernis infolge Einbauten Erschwer. gesamt*Asphaltbefestig. Straßenabläufe**
StL-Nr. 231130781503
Erschwernis infolge Einbauten, Schächten und Straßenabläufen. Abgerechnet wird je Stück Einbauteil.
Erschwernis beim Fräsen, Aufnehmen, Aufsprühen von Bi-
tumenemulsionen sowie Herstellen von Asphaltschichten.
Asphaltbefestigung.
Straßenabläufe.
Menge: 10,000 St
Leistungsbereichkatalog: 113

**03.02.0005 Erschwernis infolge Einfassungen Erschwer. gesamt*Asphaltbefestig.**
StL-Nr. 231130831599
Erschwernis infolge Einfassungen, Borden und Fahrbahnübergängen. Abgerechnet wird die Länge der Einfassung.
Erschwernis beim Fräsen oder Aufnehmen, Aufsprühen von
Bitumenemulsionen sowie Herstellen von Asphaltschichten.
Asphaltbefestigung.
Einbauten 'Borde und Rinnen'
Menge: 450,000 m
Leistungsbereichkatalog: 113

**03.02.0006 Unterlage profilieren**
Unterlage aus Schicht ohne Bindemittel auf Sollhöhe
nach Unterlagen des AG profilieren und verdichten. Liefern von Baustoff bzw. Entfernen von überschüssigem
Baustoff wird gesondert vergütet.
Unterlage aus Gemisch aus frostunempfindlichen
Auffüllungen aus Mineralgemisch bzw. Sand gemäß
Unterlagen des AG (Straßenzustandsanalyse).
Verformungsmodul der profilierten Unterlage mindestens
45 MPa.
Verdichten bei optimalem Wassergehalt. Erforderliche
Wasserzugabe zur Verdichtung der ungebundenen Schichten
bei optimalem Wassergehalt ist einzurechnen.
Unebenheit innerhalb einer 4,00 m langen Messstrecke
höchstens 2 cm in Längs- und Querrichtung.
Menge: 450,000 m2

**03.02.0007 Frostschutzschicht herstellen Bk100 bis Bk1,0 Abrechng. Auftrag**
StL-Nr. 2411221010999091
Frostschutzschicht herstellen.
In Verkehrsflächen der Belastungsklassen Bk100 bis
Bk1,0, mehrlagig, obere Lage mit Fertiger.
Baustoffgemisch '0/32 bis 0/45aus natürlichen
Gesteinskörnungen,Frostschutzschicht B2 gemäß ZTV-StB
LSBB in aktueller
Fassung und unter Beachtung der ZTV SoB.'
Umweltrelevante Anforderungen 'beachten'
Einbaudicke '10 cm'

Abrechnung nach Auftragsprofilen.
Menge: 25,000 m3
Leistungsbereichkatalog: 112

**03.02.0008 Bordstein aus Beton setzen BSt. TB 10x30 cm*an Rinne mit BewF gerader Stein*bis 10 cm unt. OK F-beton 12 MPa**
StL-Nr. 2311531105001111
Bordstein aus Beton setzen. Breite der Rückenstütze
mind. 15 cm.
Bordstein = TB 10 x 30 cm.
Bordstein mit Bewegungsfugen an Rinne.
Gerader Stein.
Rückenstütze bis 10 cm unter Oberkante Bordstein. Beton
mit einer Druckfestigkeit (Einzelwert) am Bohrkern von
mind. 12 MPa.
Fundamentbeton mit einer Druckfestigkeit (Einzelwert)
am Bohrkern von mind. 12 MPa.
Menge: 250,000 m
Leistungsbereichkatalog: 115

**03.02.0009 Bordstein aus Beton setzen BSt. TB 10x30 cm*an Rinne mit BewF Überg./Absenker*bis 10 cm unt. OK F-beton 12 MPa**
StL-Nr. 2311531105001611
Bordstein aus Beton setzen. Breite der Rückenstütze
mind. 15 cm.
Bordstein = TB 10 x 30 cm.
Bordstein mit Bewegungsfugen an Rinne.
Übergangsstein/Absenkungsstein.
Rückenstütze bis 10 cm unter Oberkante Bordstein. Beton
mit einer Druckfestigkeit (Einzelwert) am Bohrkern von
mind. 12 MPa.
Fundamentbeton mit einer Druckfestigkeit (Einzelwert)
am Bohrkern von mind. 12 MPa.
Menge: 10,000 m
Leistungsbereichkatalog: 115

**03.02.0010 Bewegungsfuge im Fundament herst. Fuge unter B.m.R.**
StL-Nr. 2311550640
Bewegungsfuge im Fundament von Streifen, Rinnen und
Borden mit einer Dicke von 8 mm bis 15 mm herstellen.
Fuge unter Bord mit Rinne.
Menge: 45,000 St
Leistungsbereichkatalog: 115

**03.02.0011 Pflastersteine zuarbeiten aus Beton*Dicke ü. 10-14 cm**
StL-Nr. 231151950103
Pflastersteine auf Passmaß trennen und Pflastersteine
an Kanten und Einfassungen oder an Aussparungen und
Einbauten über 1,00 m2 Einzelgröße zuarbeiten, nassschneiden oder behauen.
Das Zuarbeiten, Nassschneiden oder Behauen der Pflastersteine an Aussparungen und Einbauten bis zu 1,00 m2
Einzelgröße wird gesondert vergütet.
Art = Pflastersteine aus Beton.
Dicke über 10 bis 14 cm.
Menge: 20,000 m
Leistungsbereichkatalog: 115

#### Unterabschnitt 03.03 Fugen und Nähte

**03.03.0001 Naht in Asphaltschicht herst. Naht ADS*Längs-/Quernaht Trennscheibe Dicke ü.2,5-4,5cm**
StL-Nr. 23113907132902
Naht in Asphaltschicht herstellen.
Naht in Asphaltdeckschicht.
Längs- und Quernaht.
Herstellung der Nahtflanke durch Trennscheibe.
Nahtflanke 'trocknen'

Dicke der Schicht über 2,5 bis 4,5 cm.
Menge: 565,000 m
Leistungsbereichkatalog: 113

**03.03.0002 Fuge ausräumen und säubern Längsfuge*Deckschicht über 100 m*Breite mind. 8 mm Tiefe 30 mm**
StL-Nr. 23113927113104
Bestehende Fuge ausräumen und Fugenspalt säubern. Ausbaustoffe nach Wahl des AN verwerten.
Längsfuge.
In der Asphaltdeckschicht.
Einzellängen über 100,00 m.
Fugenspaltbreite mindestens 8 mm.
Fugenspalttiefe = 30 mm.
Menge: 565,000 m
Leistungsbereichkatalog: 113

**03.03.0003 Geräumten Fugenspalt aufweiten Längsfuge*Deckschicht über 100 m*vorh. T. bis 30*Tiefe 40 mm Breite 10 mm*schneiden**
StL-Nr. 2311393211319411
Geräumten Fugenspalt aufweiten und säubern. Anfallende
Ausbaustoffe nach Wahl des AN verwerten.
Längsfuge.
In der Asphaltdeckschicht.
Einzellängen über 100,00 m.
Vorhandene Fugenspalttiefe bis 30 mm.
Vorhandene Fugenspaltbreite 'mind. 8mm'

Neue Fugenspalttiefe = 40 mm.
Neue Fugenspaltbreite = 10 mm.
Aufweiten durch Schneiden.
Menge: 565,000 m
Leistungsbereichkatalog: 113

**03.03.0004 Fugenfüllung herstellen Bord-Randfuge*Deckschicht über 100 m*Tiefe 40 mm Breite 20 mm*2 Lag. mit Ufst. Fugenmasse N1**
StL-Nr. 2311394241364302
Fugenfüllung herstellen.
Randfuge vor Borden.
In der Asphaltdeckschicht.
Einzellängen über 100,00 m.
Fugenspalttiefe = 40 mm.
Fugenspaltbreite = 20 mm.
Fugenspalt verfüllen in zwei Lagen mit Unterfüllstoff
zwischen erster und zweiter Lage.
Mit heiß verarbeitbarer elastischer Fugenmasse Typ N1,
einschließlich zugehörigem und zuvor aufgetragenem Voranstrichmittel.
Menge: 190,000 m
Leistungsbereichkatalog: 113

**03.03.0005 Fugenfüllung herstellen versch. Randfugen*Deckschicht über 20-100 m*Tiefe 40 mm Breite 10 mm*2 Lag. mit Ufst. Fugenmasse N2**
StL-Nr. 2311394251261301
Fugenfüllung herstellen.
Randfuge vor Borden, Übergängen, Abläufen u.ä.
In der Asphaltdeckschicht.
Einzellängen über 20,00 m bis 100,00 m.
Fugenspalttiefe = 40 mm.
Fugenspaltbreite = 10 mm.
Fugenspalt verfüllen in zwei Lagen mit Unterfüllstoff
zwischen erster und zweiter Lage.
Mit heiß verarbeitbarer Fugenmasse Typ N2, einschließlich zugehörigem und zuvor aufgetragenem Voranstrichmittel.
Menge: 250,000 m
Leistungsbereichkatalog: 113

**03.03.0006 Fugenfüllung herstellen Längs-/Querfuge*Deckschicht über 20-100 m*Tiefe 40 mm Breite 10 mm*2 Lag. mit Ufst. Fugenmasse N2**
StL-Nr. 2311394231261301
Fugenfüllung herstellen.
Längs- und Querfuge.
In der Asphaltdeckschicht.
Einzellängen über 20,00 m bis 100,00 m.
Fugenspalttiefe = 40 mm.
Fugenspaltbreite = 10 mm.
Fugenspalt verfüllen in zwei Lagen mit Unterfüllstoff
zwischen erster und zweiter Lage.
Mit heiß verarbeitbarer Fugenmasse Typ N2, einschließlich zugehörigem und zuvor aufgetragenem Voranstrichmittel.
Menge: 125,000 m
Leistungsbereichkatalog: 113

#### Unterabschnitt 03.04 Seitenbereiche, Leitpfosten, Beschilderung

*Hinweis: Bankette*

**03.04.0001 Bankett durchfräsen, Breite 1,50 m, Dicke 10 - 15 cm, 12 tief + 6 hoch**
Bankett durchfräsen. Vorhandenes Bankett mittels
durchfräsen profilgerecht aufarbeiten. Zur Anpassung an
neue Fahrbahn- kante. Erschwernisse durch Einbauten
werden nicht gesondert vergütet.
Mittlere Breite = 1,50 m. Dicke über 10 bis 15 cm.
Querneigung 12 v.H. am tiefliegenden und 6 v.H. am
hochliegenden Fahrbahnrand herstellen.
Menge: 8800,000 m

**03.04.0002 Bankett wieder herstellen, Breite 1,50 m, Dicke 10 - 15 cm, 12 tief + 6 hoch**
Bankett zur Anpassung an neue Fahrbahnkante wieder
herstellen. Erschwernisse durch Einbauten werden nicht
gesondert vergütet.
Mittlere Breite = 1,50 m. Dicke über 10 bis 15 cm.
Querneigung 12 v.H. am tiefliegenden und 6 v.H. am
hochliegenden Fahrbahnrand herstellen. Einbau
3 cm unter Fahrbahnrand, Verdichtung DPR min. 100
v.H.
Menge: 8800,000 m

**03.04.0003 Zusätzlicher Arbeitsgang Bankettverdichtung**
Zusätzlicher Arbeitsgang Bankett verdichten.
EV2 = 80 MPa, Breite = 1,50 m, Fläche = Bankett
Menge: 8800,000 m

**03.04.0004 Bankett profilgerecht herstellen Neben Fahrbahn*Baustoffgemisch*Breite 1,50 m*12 tief+ 6 hoch 3cm tiefer**
StL-Nr. 2411270712919110
Bankett gemäß ZTV E-StB profilgerecht herstellen.
Neben Verkehrsfläche Fahrbahn.
Baustoffgemisch gemäß ZTV E-StB.
Umweltrelevante Anforderungen 'beachten'

Breite = 1,50 m.
Einbaudicke 'bis 5 cm'

Querneigung 12 v.H. am tiefliegenden und 6 v.H. am
hochliegenden Fahrbahnrand.
Einbau 3 cm tiefer als Fahrbahnrand.
Menge: 8800,000 m
Leistungsbereichkatalog: 112

*Hinweis: Leitpfosten*

**03.04.0005 Leitpfosten abbauen, Pfosten mit Stahleinschlagsockel / Eindrehsockel, erforderliche Erdarbeiten, Abbauteil verwerten**
Leitpfosten inkl. Grasstoppplatten abbauen und
entsorgen.
Abbauteil = Sockelleitpfosten einschließlich
Stahleinschlag- sockel / Eindrehsockel.
Erforderliche Erdarbeiten ausführen. Vorhandene
Pfostenlöcher entsprechend der sie umgebenden Fläche
schließen. Abbauteile der Verwertung nach Wahl des AN
zuführen.
Einmessung der vorhandenen Kilometrierung vor Rückbau
ist hier einzurechnen. Kilometrierungszeichen sind zu
demontieren und an neue Leitpfosten wieder zu
montieren.
Menge: 180,000 St

**03.04.0006 Leitpfosten liefern, Sockelpfosten mit Kreuzprofilaussteifung, 3mm, Aussteifung 1 m Reflektor beidseitig weiß, Typ R1, Klasse RA2, Eindrehsockel**
StL-Nr. 1912940744312007
Leitpfosten aus Niederdruckpolyäthylen (PE-HD) liefern
und abladen. Lieferort nach Unterlagen des AG. Alle
Stahlteile feuerverzinkt.
Sockelleitpfosten, Länge 1,20 m.
Mit Kreuzprofilaussteifung, Wanddicke 3 mm.
Aussteifungslänge 1,00 m.
Retroreflektoren beidseitig, weiß.
Retroreflektoren Typklasse R1, Klasse RA 2.
Eindrehsockel, feuerverzinkt.
Menge: 180,000 St

**03.04.0007 Leitpfosten aufstellen, Sockelleitpfosten, Reflektoren beidseitig, Eindrehsockel**
Leitpfosten aufstellen. Sockelleitpfosten, Länge 1,20
m. Reflektor, beidseitig, anbringen. Stationszeichen
nach Unterlagen des AG anbringen. Eindrehsockel.
Leitpfosten in Boden, Homogenbereich HB 1 - FRS.
Erforderliche Erdarbeiten ausführen, die die Pfosten
umgebende Fläche wiederherstellen. Überschüssigen Boden
flächenhaft verteilen.
Menge: 180,000 St

**03.04.0008 Grasstopp-Platte liefern und einbauen, Kunststoff-RC für Leitpfosten DU mindestens 500 mm**
StL-Nr. 191299081110
Grasstopp-Platte liefern und einbauen. Mit Ausschnitt
entsprechend Einsatzprofil.
Grasstopp-Platte aus Kunststoff-Recycling aus Polyethylen (PE).
Einsatz bei Leitpfosten.
Form = rund, tellerförmig, mit Wölbung nach oben. Der
Durchmesser beträgt mindestens 500 mm, mit Versteifungsrippen.
Menge: 180,000 St

#### Unterabschnitt 03.05 Feldzufahrten

*Hinweis: Feldzufahrten freie Strecke*
Feldzufahrten freie Strecke
Stat. 0+200 - 4+200

**03.05.0001 Asphaltbefestigung trennen Anbauber. längs*schneiden**
StL-Nr. 231130381109
Asphaltbefestigung geradlinig trennen.
im Anbaubereich längs zur Fahrbahnachse
Trennen durch Schneiden.
Dicke der Asphaltbefestigung 'bis 6,5 cm'
Menge: 150,000 m
Leistungsbereichkatalog: 113

**03.05.0002 Asphalt feinfräsen ADS*Breite über 200cm Fräsasph. verw.**
StL-Nr. 2311300810909610
Asphalt feinfräsen und Fräsgut aufnehmen.
Asphaltdeckschicht.
Frästiefe '6- 8 cm'
Fläche 'einmündende Feldwege, Ackerzufahrten'

Breite der Fläche über 200 cm.
Fräsasphalt nach Wahl des AN verwerten.
Menge: 340,000 m2
Leistungsbereichkatalog: 113

**03.05.0003 Bitumenemulsion aufsprühen ländliche Wege*Asph. ausgemagert manuell*C60BP4-S*Menge 350 g/m2 vor A.deckschicht**
StL-Nr. 23113063432143
Bitumenemulsion zur Herstellung des Schichtenverbundes
aufsprühen.
Auf Verkehrsflächen für ländliche Wege.
Unterlage = Asphaltbefestigung, ausgemagert.
Ausführung in Teilflächen manuell.
Bindemittel = C60BP4-S.
Bindemittelmenge = 350 g/m2.
Vor Einbau Asphaltdeckschicht.
Menge: 340,000 m2
Leistungsbereichkatalog: 113

**03.05.0004 Asphalttragd. aus AC 16 TD herst. ländliche Wege Bitumen 50/70*Abböschung 2 zu 1**
StL-Nr. 23113822392002
Asphalttragdeckschicht aus Asphalttragdeckschichtmischgut AC 16 TD herstellen. Anlieferung des Asphaltmischguts in thermoisolierten Transportbehältern.
In Verkehrsflächen für ländliche Wege.
Einbau 'Dicke bis 8 cm, Handeinbau'

Bindemittel = 50/70.
Seitliche Abböschungen 2 zu 1 herstellen.
Menge: 340,000 m2
Leistungsbereichkatalog: 113

*Hinweis: Zufahrten OL*
Zufahrten OL
Stat. 4+200 - 4+810

**03.05.0005 Asphaltbefestigung trennen Anbauber. längs*schneiden**
StL-Nr. 231130381109
Asphaltbefestigung geradlinig trennen.
im Anbaubereich längs zur Fahrbahnachse
Trennen durch Schneiden.
Dicke der Asphaltbefestigung 'bis 6,5 cm'
Menge: 50,000 m
Leistungsbereichkatalog: 113

**03.05.0006 Asphalt feinfräsen ADS*Breite über 200cm Fräsasph. verw.**
StL-Nr. 2311300810909610
Asphalt feinfräsen und Fräsgut aufnehmen.
Asphaltdeckschicht.
Frästiefe 'bis 4 cm'
Fläche 'einmündende Zufahrten im der OL'

Breite der Fläche über 200 cm.
Fräsasphalt nach Wahl des AN verwerten.
Menge: 100,000 m2
Leistungsbereichkatalog: 113

**03.05.0007 Bitumenemulsion aufsprühen*Asph. ausgemagert manuell*C60BP4-S*Menge 350 g/m2 vor A.deckschicht**
StL-Nr. 23113063932143
Bitumenemulsion zur Herstellung des Schichtenverbundes
aufsprühen.
Auf Verkehrsflächen 'einmündende Zufahrten in der OL'

Unterlage = Asphaltbefestigung, ausgemagert.
Ausführung in Teilflächen manuell.
Bindemittel = C60BP4-S.
Bindemittelmenge = 350 g/m2.
Vor Einbau Asphaltdeckschicht.
Menge: 100,000 m2
Leistungsbereichkatalog: 113

**03.05.0008 Asphaltdecksch. aus AC 16 D S herst*Bitumen 50/70**
StL-Nr. 23113308930009
Asphaltdeckschicht aus Asphaltbeton für Asphaltdeckschichten AC 16 D S in Verkehrsflächen nach Unterlagen
des AG herstellen. Anlieferung des Asphaltmischguts
in thermoisolierten Transportbehältern.
Einbau 'in Zufahrten in der OL'

Bindemittel = 50/70.
Einbau 'Dicke 4 cm, per Hand'
Menge: 100,000 m2
Leistungsbereichkatalog: 113

**03.05.0009 Pflastersteine aus- und einbauen Zufahrten, Fl. 2 bis 10 m2*ErsatzSt. 5vH Baustgem. 0/5*Fuge, BG 0/4**
Pflastersteine mit Bettung ohne Bindemittel aus- und
wieder einbauen. Pflastersteine aufnehmen, säubern und
seitlich lagern. Vorhandene Bettung aufnehmen. Pflasterdecke in vorhandenem Verband wieder herstellen.
Nicht wieder verwendbare Baustoffe der Verwertung nach
Wahl des AN zuführen.
In Zufahrten .
Einzelflächen über 2 bis 10 m2.
Steine Betonsteinpflaster.
Ersatzsteine bis zu 5 v. H. der Fläche liefern.
Vorhandene Bettung einer Verwertung nach Wahl des AN
zuführen. Neue Bettung aus Baustoffgemisch.0/5.
Fuge mit Baustoffgemisch 0/4.
Menge: 30,000 m2

**03.05.0010 Pflastersteine aus- und einbauen Rad- und Gehwege*Fl. 2 bis 10 m2*ErsatzSt. 5vH Baustgem. 0/5*Fuge, BG 0/4**
Pflastersteine mit Bettung ohne Bindemittel aus- und
wieder einbauen. Pflastersteine aufnehmen, säubern und
seitlich lagern. Vorhandene Bettung aufnehmen. Pflasterdecke in vorhandenem Verband wieder herstellen.
Nicht wieder verwendbare Baustoffe der Verwertung nach
Wahl des AN zuführen.
In Zufahrten.
Einzelflächen über 2 bis 10 m2.
Steine Natursteinpflaster unregelmäßig .
Ersatzsteine bis zu 5 v. H. der Fläche liefern.
Vorhandene Bettung einer Verwertung nach Wahl des AN
zuführen. Neue Bettung aus Baustoffgemisch.0/5.
Fuge mit Baustoffgemisch 0/4.
Menge: 50,000 m2

#### Unterabschnitt 03.06 Markierungsarbeiten

*Hinweis: Vor Beginn der Sanierungsarbeiten ist die vorhandene*
Vor Beginn der Sanierungsarbeiten ist die vorhandene
Fahrbahnmarkierung aufzunehmen und nach Beendigung der
Sanierungsarbeiten wie vorher wieder herzustellen. Die
Markierung wird gesondert abgefräst.

**03.06.0001 Bestandsaufnahme Fahrbahnmarkierung 2. BA**
*** Pauschalposition
Vor dem Fräsen ist die vorhandene Markierung auf der
gesamten Ausbaustrecke zu erfassen und zu
dokumentieren. Dies dient als Plan zur Neuapplikation.
Menge: 1,000 Psch

*Hinweis: Markierung entfernen*

**03.06.0002 Längsmarkierung entfernen durchg.Fb.begr.*Breite 0,12 m Farbe*a.Asphaltdecksch. Deckenerneuerung*feinstfräsen Abf.d. Verw.zuf.**
StL-Nr. 2113100511111101
Längsmarkierung einschl. evtl. Sperrflächenumrandung
entfernen. Abgerechnet wird der entfernte Strich, bei
Doppelstrichen zwei Striche.
Durchgehender Strich als Fahrbahnbegrenzung.
Strichbreite = 0,12 m.
Markierungsstoffart = Farbe.
Auf Asphaltdeckschicht.
Entfernen für Deckenerneuerung.
Durch Feinstfräsen.
Abfall aufnehmen und nach Wahl des AN verwerten.
Menge: 8800,000 m
Leistungsbereichkatalog: 131

**03.06.0003 Längsmarkierung entfernen Leitlinie 1zu2*Breite 0,12 m Farbe*a.Asphaltdecksch. Deckenerneuerung*feinstfräsen Abf.d. Verw.zuf.**
StL-Nr. 2113100531111101
Längsmarkierung einschl. evtl. Sperrflächenumrandung
entfernen. Abgerechnet wird der entfernte Strich, bei
Doppelstrichen zwei Striche.
Unterbrochener Strich; Verhältnis Strich/Lücke 1 zu 2
als Leitlinie.
Strichbreite = 0,12 m.
Markierungsstoffart = Farbe.
Auf Asphaltdeckschicht.
Entfernen für Deckenerneuerung.
Durch Feinstfräsen.
Abfall aufnehmen und nach Wahl des AN verwerten.
Menge: 1540,000 m
Leistungsbereichkatalog: 131

**03.06.0004 Längsmarkierung entfernen Leitlinie 2 zu 1*Breite 0,12 m Farbe*a.Asphaltdecksch. Deckenerneuerung*feinstfräsen Abf.d. Verw.zuf.**
StL-Nr. 2113100561111101
Längsmarkierung einschl. evtl. Sperrflächenumrandung
entfernen. Abgerechnet wird der entfernte Strich, bei
Doppelstrichen zwei Striche.
Unterbrochener Strich; Verhältnis Strich/Lücke 2 zu 1
als Leitlinie.
Strichbreite = 0,12 m.
Markierungsstoffart = Farbe.
Auf Asphaltdeckschicht.
Entfernen für Deckenerneuerung.
Durch Feinstfräsen.
Abfall aufnehmen und nach Wahl des AN verwerten.
Menge: 120,000 m
Leistungsbereichkatalog: 131

*Hinweis: Markierung wieder herstellen*

**03.06.0005 Längsmarkierung Typ II herstellen durchg.Fb.begr.*Breite 0,12 m mit Vormarkierung*Kaltspritzplastik P 7*grobstr. Decke**
StL-Nr. 2113150511140021
Längsmarkierung Typ II einschl. evtl.
Sperrflächenumrandung als endgültige Markierung herstellen. Abgerechnet wird der markierte Strich, bei
Doppelstrichen zwei Striche.
Durchgehend als Fahrbahnbegrenzung.
Strichbreite = 0,12 m.
Strich mit Vormarkierung.
Markierungssystem aus reaktivem Stoff, spritzbar (Kaltspritzplastik).
Verkehrsklasse = P 7.
Markierung auf grobstrukturierter Asphaltdeckschicht.
Menge: 8000,000 m
Leistungsbereichkatalog: 131

**03.06.0006 Längsmarkierung Typ II herstellen Leitlinie 1 zu 2*Breite 0,12 m mit Vormarkierung*Kaltplastikmasse Aggl.regelm.*P 7*grobstr. Decke**
StL-Nr. 2113150531163021
Längsmarkierung Typ II einschl. evtl.
Sperrflächenumrandung als endgültige Markierung herstellen. Abgerechnet wird der markierte Strich, bei
Doppelstrichen zwei Striche.
Unterbrochen; Verhältnis Strich/Lücke 1 zu 2 als Leitlinie.
Strichbreite = 0,12 m.
Strich mit Vormarkierung.
Markierungssystem aus reaktivem Stoff, nicht spritzbar
(Kaltplastikmasse).
Als Agglomeratmarkierung, regelmäßig angeordnet.
Verkehrsklasse = P 7.
Markierung auf grobstrukturierter Asphaltdeckschicht.
Menge: 1335,000 m
Leistungsbereichkatalog: 131

**03.06.0007 Längsmarkierung Typ II herstellen Leitlinie 2 zu 1*Breite 0,12 m mit Vormarkierung*Kaltplastikmasse Aggl.regelm.*P 7*grobstr. Decke**
StL-Nr. 2113150561163021
Längsmarkierung Typ II einschl. evtl.
Sperrflächenumrandung als endgültige Markierung herstellen. Abgerechnet wird der markierte Strich, bei
Doppelstrichen zwei Striche.
Unterbrochen; Verhältnis Strich/Lücke 2 zu 1 als Leitlinie.
Strichbreite = 0,12 m.
Strich mit Vormarkierung.
Markierungssystem aus reaktivem Stoff, nicht spritzbar
(Kaltplastikmasse).
Als Agglomeratmarkierung, regelmäßig angeordnet.
Verkehrsklasse = P 7.
Markierung auf grobstrukturierter Asphaltdeckschicht.
Menge: 120,000 m
Leistungsbereichkatalog: 131

**03.06.0008 Pfeilmarkierung Typ II herstellen Vorankünd.pfeil*mit Vormarkierung Länge 5,00 m*Heißplastikmasse grobstr. Decke**
StL-Nr. 2113152061220001
Pfeilmarkierung Typ II als endgültige Markierung herstellen.  Verkehrsklasse P 7.
Markierungszeichen = Vorankündigungspfeil.
Mit Vormarkierung.
Länge = 5,00 m.
Markierungssystem aus thermoplastischem Stoff, nicht
spritzbar (Heißplastikmasse).
Markierung auf grobstrukturierter Asphaltdeckschicht.
Menge: 3,000 St
Leistungsbereichkatalog: 131

*Hinweis: Markierung herstellen Ortslage*

**03.06.0009 Längsmarkierung Typ II herstellen durchg.Fb.begr.*Breite 0,12 m mit Vormarkierung*Kaltspritzplastik P 7*grobstr. Decke**
StL-Nr. 2113150511140021
Längsmarkierung Typ II einschl. evtl.
Sperrflächenumrandung als endgültige Markierung herstellen. Abgerechnet wird der markierte Strich, bei
Doppelstrichen zwei Striche.
Durchgehend als Fahrbahnbegrenzung.
Strichbreite = 0,12 m.
Strich mit Vormarkierung.
Markierungssystem aus reaktivem Stoff, spritzbar (Kaltspritzplastik).
Verkehrsklasse = P 7.
Markierung auf grobstrukturierter Asphaltdeckschicht.
Menge: 780,000 m
Leistungsbereichkatalog: 131

**03.06.0010 Längsmarkierung Typ II herstellen Leitlinie 1 zu 2*Breite 0,12 m mit Vormarkierung*Kaltspritzplastik P 7*grobstr. Decke**
StL-Nr. 2113150531140021
Längsmarkierung Typ II einschl. evtl.
Sperrflächenumrandung als endgültige Markierung herstellen. Abgerechnet wird der markierte Strich, bei
Doppelstrichen zwei Striche.
Unterbrochen; Verhältnis Strich/Lücke 1 zu 2 als Leitlinie.
Strichbreite = 0,12 m.
Strich mit Vormarkierung.
Markierungssystem aus reaktivem Stoff, spritzbar (Kaltspritzplastik).
Verkehrsklasse = P 7.
Markierung auf grobstrukturierter Asphaltdeckschicht.
Menge: 205,000 m
Leistungsbereichkatalog: 131

### Abschnitt 04 Gehwegausbau Stadt

#### Unterabschnitt 04.00 Aufbruch

**04.00.0001 Oberboden abtragen*Oberb.Verw. AN Abrechnung Abtrag**
StL-Nr. 24106120009101
Oberboden ggf. einschließlich Vegetationsdecke abtragen. Homogenbereiche nach Unterlagen des AG.
Dicke 'bis 20 cm'

Oberboden nach Wahl des AN verwerten.
Abrechnung nach Abtragsprofilen.
Menge: 20,000 m3
Leistungsbereichkatalog: 106

**04.00.0002 Schicht ohne Bindemittel aufnehmen SfM*Dicke ü.15-20cm**
StL-Nr. 24112006149999
Schicht ohne Bindemittel aufnehmen.
Schicht aus frostunempfindlichem Baustoff oder Baustoffgemisch.
Dicke über 15 bis 20 cm.
Fläche 'neuer Gehweg'
Materialklasse 'nach EBV untersuchen und bestimmen
lassen'
Baustoffgemisch 'Schadstoffbelastung des Baustoffgemisches nach EBV untersuchen und zum Nachweis
entsorgen .'
Menge: 90,000 m2
Leistungsbereichkatalog: 112

#### Unterabschnitt 04.01 Gehwegausbau

**04.01.0001 Unterlage profilieren**
Unterlage aus Schicht ohne Bindemittel auf Sollhöhe
nach Unterlagen des AG profilieren und verdichten. Liefern von Baustoff bzw. Entfernen von überschüssigem
Baustoff wird gesondert vergütet.
Unterlage aus Gemisch aus frostunempfindlichen
Auffüllungen aus Mineralgemisch bzw. Sand gemäß
Unterlagen des AG (Straßenzustandsanalyse).
Verformungsmodul der profilierten Unterlage mindestens
45 MPa.
Verdichten bei optimalem Wassergehalt. Erforderliche
Wasserzugabe zur Verdichtung der ungebundenen Schichten
bei optimalem Wassergehalt ist einzurechnen.
Unebenheit innerhalb einer 4,00 m langen Messstrecke
höchstens 2 cm in Längs- und Querrichtung.
Menge: 90,000 m2

**04.01.0002 Frostschutzschicht herstellen Bk100 bis Bk1,0 Abrechng. Auftrag**
StL-Nr. 2411221010999091
Frostschutzschicht herstellen.
In Verkehrsflächen der Belastungsklassen Bk100 bis
Bk1,0, mehrlagig, obere Lage mit Fertiger.
Baustoffgemisch '0/32 bis 0/45aus natürlichen
Gesteinskörnungen,Frostschutzschicht B2 gemäß ZTV-StB
LSBB in aktueller
Fassung und unter Beachtung der ZTV SoB.'
Umweltrelevante Anforderungen 'beachten'
Einbaudicke '20 cm'

Abrechnung nach Auftragsprofilen.
Menge: 30,000 m3
Leistungsbereichkatalog: 112

**04.01.0003 Bordstein aus Beton setzen BSt. TB 10x25 cm*gerader Stein**
StL-Nr. 2311531106000199
Bordstein aus Beton setzen. Breite der Rückenstütze
mind. 15 cm.
Bordstein = TB 10 x 25 cm.
Gerader Stein.
Rückenstütze 'aus Beton C 20/25, 15 cm dick'
Fundamentbeton 'aus Beton C 20/25, 20 cm dick.
Erdarbeiten in Boden der Klasse 3 bis 5 sowie
Mineralgemisch ausführen'
Menge: 36,000 m
Leistungsbereichkatalog: 115

**04.01.0004 Bordstein aus Beton setzen BSt. HB 15x30 cm*gerader Stein**
StL-Nr. 2311531103000199
Bordstein aus Beton setzen. Breite der Rückenstütze
mind. 15 cm.
Bordstein = HB 15 x 30 cm.
Gerader Stein.
Rückenstütze 'aus Beton C 20/25, 15 cm dick'
Fundamentbeton 'aus Beton C 20/25, 20 cm dick.
Erdarbeiten in Boden der Klasse 3 bis 5 sowie
Mineralgemisch ausführen'
Menge: 30,000 m
Leistungsbereichkatalog: 115

**04.01.0005 Dehnfuge in Bord**
Dehnfuge in Bordanlage sowie  Einbaubeton fachgerecht
herstellen.
Der Einbau von ZB-Scheiben aus Naturkautschuk -
Recyclingmaterial o. glw. in Abständen von 10 bis 15 m
hat in geradem Verlauf der Bordanlage,eingepresst zu
erfolgen.
Im Einbaubeton (Unterbeton und Rückenstütze) ist für
die Dehnung eine Kautschuk-Dehnscheibe einzubauen.
Menge: 6,000 St

**04.01.0006 Pflasterd. aus Betonsteinen herst.*Fl. ü. 10-100 m2 St.100/200/80*Fase 2/2 SZ18/LA20*Läuferverband**
StL-Nr. 2311510193411991
Pflasterdecke mit Pflastersteinen aus Beton mit Vorsatzbeton herstellen.
Oberfläche der Pflastersteine, Trassierung der Pflasterdecke und Verlegung der Pflastersteine in Kurvenbereichen nach Unterlagen des AG.
In Flächen 'Gehweg'

Einzelflächen über 10,00 bis 100,00 m2.
Format für Rastermaß = 100/200/80 mm.
Fase max. 2/2 mm.
Baustoffgemisch für Bettung und Fugen Kategorie
SZ18/LA20.
Bettung aus Baustoffgemisch '0/5'
Fuge 'mit Baustoffgemisch 0/4'

Steine im Läuferverband verlegen.
Menge: 90,000 m2
Leistungsbereichkatalog: 115
